# Metallbauarbeiten
Angebotsaufforderung (GAEB 90, DA83)
Währung: EUR
Auftraggeber: Markt Kinding

## Zusätzlicher Text
Leistungsverzeichnis

Projekt Nr.:  18AW019

Bauvorhaben:  Kläranlage Pfraundorf
  Sanierung der Kläranlage Pfraundorf
  LV06a Metallbauarbeiten
Auftraggeber:  Markt Kinding

Ausführungsort:  Kinding - Pfraundorf

Art der Ausschreibung  Öffentliche Ausschreibung

Datum der Angebotseröffnung:  08.09.2026

Uhrzeit der Angebotseröffnung  14:15 Uhr

Angebotsabgabe an:  Markt Kinding
  Kipfenberger Str. 4
  85125 Kinding

Zuschlagsfrist:  08.10.2026

Baubeginn:  12.10.2026

Bauende:  31.03.2027

Angebotssumme netto:  _  ...........................................

19 % MWSt:  _  ______________________

Angebotssumme brutto:  _
  =====================

Datum:  ......................
...............................................
  rechtsverbindliche Unterschrift

Angebotssumme brutto geprüft:  _  ______________________

## Metallbauarbeiten
Datum: 04.08.26

### Bereich 01 ALLGEMEINES

#### Abschnitt 01.01 Allgemeine Hinweise

*Hinweis*
Vorbemerkungen Metallbauarbeiten

1. Allgemeines
Für die Metallbauarbeiten gelten die DN 18360 und DIN
18361

Eignungsnachweise für Schweißarbeiten sind nach
DIN EN 1090-2 durchzuführen.

Sämtliche Einbauteile aus Edelstahl nach DIN 17440
unter Beachtung der einschlägigen Normen, Richtlinien
usw. unter Schutzgas geschweißt, im Vollbad gebeizt und
passiviert, Oberflächen glatt, mit gleichmäßigem
Farbton, grat- und rissfrei, ohne jede mechanische
Beschädigung.

Auf den besonderen Schutz vor Verschmutzungen und
schädlichen Baueinflüssen, insbesondere auf die
Vermeidung von Kontakt der Edelstahlteile mit
ferritischen Material (z.B. beim Flexen) wird
hingewiesen.

2. Ausführungszeichnungen
Nach Auftragserteilung hat der AN
Ausführungszeichnungen anzufertigen und rechtzeitig zu
liefern (DIN 18360, Ziffer 3.1.3).
Die vom AN gelieferten Detailzeichnugnen, aus denen
Konstruktion, Maße, Einbau und Befestigung der Bauteile
zu ersehen sind, bedürfen der Genehmigung der
Bauleitung.

Die in der Leitbeschreibung beigelegten Zeichnungen
sind nicht verbindlich, sondern stellen die
gestalterische Absicht dar und sind statisch nur
vorbemessen. Sie dienen als Kalkulationsgrundlage.
Die erforderlichen Profile und deren Abmessungen können
nach statischer Erfordernis abweichen.

3. Allgemeine Anforderungen und Vorschriften
Unfallverhütung:
Arbeitsstättenrichtlinien gemäß
Arbeitsstättenverordnung - ArbStättV neuester Fassung
GUV - Regelwerk der Unfallversicherer
UVV Richtlinien

4. Allgemeine technische Anforderungen
Fugen und Dichtungen
Fugendichtstoffe nach DIN EN 15651-2
Dichtungsprofile nach DIN EN 12365
Fensterdichtheit: Fugendurchlasskoeffizient a < 1,0
Schlagregendichtheit nach DIN EN 12208

Tragfähigkeit von Halterungen:
Tragfähigkeitsnachweis nach DIN 18800 Stahlbaunorm und
DIN 4114

5. Werkstoffbezogene Anforderungen
Schraubverbindungen nach DIN ISO 3506
Schrauben aus V2A, 1.4301
Muttern aus V4A, 1.4571
Schutz vor Verschmutzungen und ferritischen Bauabfällen

6. Bauteile aus Stahl
Feuerverzinkung bzw. Flammspritzverzinkung nach DIN
8566, DIN 8567, DIN 32530 und DIN 50978
Edelstahl aus 1.4301 oder gleichwertig, je nach Angabe
in den Positionen
Edelstahl aus 1.4571 oder gleichwertig, je nach Angabe
in den Positionen
Anstriche nach DIN 55928

7. Nebenleistungen
Das Einbauen sämtlicher Stahlkonstruktionen gemäß
Leistungsbeschreibung, wie z.B. Leitern, Türen,
Fenster,  Podeste, Treppen etc., einschl.
Befestigungsmaterial (Dübeln,
Schrauben, Muttern, Beilagscheiben etc.) nach
statischer und konstruktiver Erfordernis.

*Hinweis*
Vorbemerkungen zu Podeste und Geländer

Allgemeines
Es ist eine ausführliche Werkstatt- und Montageplanung
zu erarbeiten und vorzulegen. Sie beinhaltet alle
erforderlichen Zeichnungen, Berechnungen,
Beschreibungen, Nachweise, usw. und deren ausführliche
und prüffähige Dokumentation.
Zeichnungen sind als CAD-Pläne zu erstellen und auf
Datenträger im dwg-Format dem AG zu übergeben.

Alle Details sind mit den übrigen Gewerken und der
vorhandenen Situation abzustimmen, in geeigneten
Maßstäben darzustellen und zu vermaßen.

Vor Beginn der Ausführung sind die entsprechenden
Unterlagen / Werkplanungen zur Freigabe durch den AG
vorzulegen.

Die Kosten müssen in den Einheitspreisen enthalten
sein. Alle in der Leistungsbeschreibung und in den
Zeichnungen angegebenen Maße sind vor Ausführung der
Arbeiten vom Auftragnehmer an Ort und Stelle zu
überprüfen. Nur nach diesen in der Örtlichkeit
aufgenommenen Maßen kann die
endgültige Fertigung erfolgen.

Aufmaß und Abrechnung erfolgen nach den tatsächlich
eingebauten Massen. Den Aufmaßblättern sind Maßskizzen
zum Nachvollziehen des Aufmaßes beizufügen. Hierbei ist
pro LV-Position ein separates Abmaßblatt zu erstellen,
wobei Kleinteile ggf. zusammengefasst werden können.

Zur Angebotsbearbeitung sind die zeichnerischen
Darstellungen zu berücksichtigen. Neben der Darstellung
der Einbausituationen sind hier auch die für die
Kalkulation notwendigen Details ersichtlich.

Soweit in den LV-Positionen nicht anders beschrieben,
verstehen sich sämtliche Leistungen inkl. Lieferung und
Montage.

Geländer
Schutzgeländer sind in Anlehnung an die DIN EN ISO
14122-3 - 2016-10, "Sicherheit von Maschinen -
Ortsfeste Zugänge zu maschinellen Anlagen - Teil 3:
Treppen, Treppenleitern und Geländer" 1,10m hoch
auszuführen und für eine Horizontallast von 500 N/m
auszulegen.
Die Geländer sind in Edelstahl, mit geschliffener
Oberfläche, Korn 180 anzufertigen. Befestigung am Beton
mittels V4A-Kunstharzreaktionsankern. Ggf. notwendige
Schiebeverbindungen gem. DIN sind vorzusehen und die
Einheitspreise einzurechnen.

Vor/Nach Anschlüssen an z.B. Säulen oder Traversen von
Schiebern sind im Abstand von max. 10 cm Pfosten zu
setzen.

Grundsätzlich sind sämtliche aus den
Ausführungsunterlagen ersichtliche Randbedingungen bei
der Planung zu berücksichtigen und in die
Einheitspreise einzukalkulieren.

Gitterroste
Gitterrostabdeckungen sind aus Edelstahl, mit
geschliffener Oberfläche, Korn 180) als
Sicherheitsgitterroste mit Quadratmaschen, mit
umlaufender Randeinfassung, begehbar,
Rutschfestigkeitsklasse R 12 oder höher, aufgelagert
auf Rahmen aus Edelstahl, mit geschliffener Oberfläche,
Korn 180), entspr. den zeichn. Details bzw. der
Leistungsbeschreibung, gesichert gegen Abheben und
Verschieben zu fertigen, zu liefern und in den
vorstehend beschriebenen Auflagerkonstruktionen zu
montieren.

Angedübelte Rahmen sind am Beton mittels
V4A-Kunstharzreaktionsankern zu befestigen.

Anzusetzende Flächenlast:  5 kN/m²
Tragstäbe:  min. 30 x 3 mm
Maschenweite:  30 x 30 mm

Falls nicht anders gefordert, sind Gitterroste in für
die Belastung ausreichend dimensionierter Ausführung
anhand einer von AN zu erstellenden Statik anzubieten.
Die Kosten für eine prüffähige Statik sind in den
jeweiligen Einheitspreisen enthalten.

Bei den größeren Stützweiten sind leicht demontierbare
Zwischenauflager vorzusehen und in die Einheitspreise
der einzelnen Abdeckungen einzukalkulieren. Die
Sicherheitsroste sind allseitig zu umfassen.

Bei größeren Sicherheitsrostflächen ist die jeweilige
Sicherheitsrostabdeckung mehrteilig auszuführen, damit
das Gewicht eines einzelnen Rostes 25 kg nicht
überschreitet.
Zusätzlich sind dann die einzelnen Roste untereinander
mit Klemmen oder Verschraubungen gegen Verschiebungen
zu befestigen.

Die Ausführung ist, vor allem zur Festlegung evtl.
notwendiger Aussparungen und Nischen rechtzeitig mit
dem AG abzustimmen. Es wird darauf hingewiesen, dass
Anpassungen an die örtlichen Gegebenheiten, d.h. z.B.
Aussparungen für Schieber, Rohrdurchführungen, etc. die
anhand der beiliegenden zeichnerischen Unterlagen zu
erkennen sind und in den EP einzurechnen sind.

Sicherheitssteigleitern
Hierzu gelten die Unfallverhütungsvorschriften der
Berufsgenossenschaften und der
Gemeindeunfallversicherungsverbände.

Die Holme sind aus V2A-Rohren mit angeschweißten
Sprossen aus V2A-Rechteckprofilen mit rutschsicherer,
profilierter Oberfläche herzustellen.

An die Holme sind in ausreichender Anzahl Abstandhalter
mit Fußplatten anzubringen, mit denen die Leiter
mittels V4A- Kunstharzreaktionsankern so zu befestigen
ist, dass der Abstand der Leiter zu der Wand mind. 150
mm beträgt.

Die Leiter ist einschl. Bohren der Ankerlöcher zu
liefern und zu montieren. Die Enden der Leiterholme
sind mit Schutzkappen zu verschließen.

Die Leitern sind mit einer Einsteckhülse für das
Anbringen von Einstieghilfen zu versehen

Stahltreppen/-stege
Die Treppen-/Stegunterkonstruktion ist gemäß DIN EN ISO
14122-3 - 2002-01, "Sicherheit von Maschinen -
Ortsfeste Zugänge zu maschinellen Anlagen - Teil 3:
Treppen, Treppenleitern und Geländer" und aus Edelstahl
auszuführen. Bei Fertigung in Stahl, verzinkt ist eine
galvanische Trennung der Teile bei Befestigung auf
anderen Materialien, z.B. Edelstahl vorzusehen. Die
Treppen sind mit Seitenwangen und Aufnahmerahmen für
die nachfolgend beschriebenen Gitterroststufen zu
versehen. Weiterhin ist die Montage der Treppengeländer
zu berücksichtigen. Sämtliche erforderlichen
Befestigungsmittel (z.B. V4A-Kunstharz-reaktionsanker)
sowie die dazugehörigen Nebenarbeiten (z.B.
Bohrarbeiten) gehören zum Lieferumfang.

Die endgültige Dimensionierung und Planung der
Unterkonstruktion, erfolgt durch den Auftragnehmer
anhand einer von ihm zu erstellenden Statik. Die Kosten
für eine prüffähige Statik ist in den jeweiligen
Einheitspreisen enthalten. Die Planung ist dem AG
spätestens vier Wochen vor Fertigungsbeginn 2-fach
vorzulegen und abzustimmen.

Stufen sind als Sicherheitsgitterroste aus Edelstahl,
mit Quadratmaschen, begehbar, mind.
Rutschfestigkeitsklasse R12 mit umlaufender
Randeinfassung, gesichert gegen Abheben und Verschieben
zu fertigen, liefern und in den vorstehend
beschriebenen Auflagerkonstruktionen zu montieren.

Treppen und insbesondere eingespannte Stege sowie
Podeste sind so zu konzipieren, dass Spannungen auf
Grund von Temperaturschwankungen kompensiert werden
können.
Anzusetzende Flächenlast: 5 kN/m²

Befestigungen
Alle Ketten und sämtliche Schrauben, Bolzen sowie das
übrige Klein- und Befestigungsmaterial, Seilklemmen,
Spannschlösser usw. sind falls nicht anders beschrieben
aus Edelstahl V4A (Werkstoff 1.4541) rostfrei nach DIN
17440 zu fertigen.
Berührungsflächen zwischen Befestigungsmitteln aus
Edelstahl und Bauteilen aus Stahl, feuerverzinkt, sind
galvanisch zu trennen.

*Hinweis*
Allgemeine Hinweise zur Montage

Bei sämtlichen Montagearbeiten sind folgend aufgezählte
Punkte zu beachten. Evtl. daraus entstehende Kosten
sind in die jeweiligen Einheitspreise einzurechnen.

Es sind die entsprechenden Vorschriften zum Arbeiten
innerhalb von Kläranlagen einzuhalten.
Die Montage erfolgt Zug um Zug. Der mehrmalige Auf-und
wieder Abbau von Bauteilen zur Anpassung an den
jeweiligen Baufortschritt ist einzukalkulieren
Für die Einbringung von Bauteilen stehen nur die
bestehenden Laufwege zur Verfügung (diese sind mit dem
Aufbau der baulichen Anlage ebenfalls veränderlich und
ggf. gemäß Baufortschritt auch nicht immer zur
Verfügung). Hieraus resultierende Erschwernisse sind
grundsätzlich einzukalkulieren; im Weiteren ist der
mitgelieferte Bauzeitenplan diesbzgl. zu beachten.

In die jeweiligen Einheitspreise sind weiterhin auch
einzurechnen die Kosten für...

das ordnungsgemäße Einbringen der Anlagenteile
Gestellung der Rüst- und Hebezeuge sowie der
erforderlichen Hilfskräfte
sämtliche erforderlichen An-/ Abreisen des
Montagepersonales

Die Abrechnung erfolgt pauschal. Zur Vermeidung von
Missverständnissen wird gefordert, vor Beginn der
Arbeiten deren Ablauf und Ausführung mit der örtlichen
Bauüberwachung abzustimmen (vgl. auch: Bauzeitenplan).

#### Abschnitt 01.02 Vorbereitende Arbeiten, Nachbereitung und Dokumentation

**01.02.0010 Baustelle einrichten**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch

**01.02.0020 Baustelle räumen**
StL-Nr. 21910111201
Baustelle von allen Geräten, Anlagen, Einrichtungen und
dgl. räumen. Benutzte Flächen und Wege entsprechend dem
ursprünglichen Zustand herrichten. Soweit nicht für
bestimmte Leistungen für das Räumen der Baustelle gesonderte Positionen im Leistungsverzeichnis enthalten
sind, gilt die Pauschale
für alle Leistungen sämtlicher Abschnitte des Leistungsverzeichnisses.
Menge: 1,000 psch

**01.02.0030 Werk- und Ausführungsplanung**
Werk- und Ausführungsplanung

Im Zuge der Projektbearbeitung hat der Auftragnehmer
das Projekt eigenverantwortlich zu überarbeiten. Im
Zuge der Überarbeitung ist eine Werkplanung zu
erstellen.
Die Werkplanungsleistungen sind Allgemeinleistungen und
sind an dieser Stelle als "Sammelposition" für das
metallbauliche Gewerk zu bepreisen.

Zugrunde liegt dieser Forderung, dass ein LV bzw. die
darin enthaltenen Massen keine Bestellgrundlage
darstellen, was wiederum heißt, dass die Verantwortung
für Anlagenmontage und Anlagenfunktion auf den AN
übergehen.

Der Bauherr wünscht grundsätzlich eine Prüfung der
Werkplanunterlagen mit Fertigungsfreigabe durch das
betreuende Planungsbüro.

Für die Erstellung der Werkplanunterlagen erhält der AN
auf Wunsch die Original-CAD-Zeichnungen aus der
bisherigen Planung.

Die Werkplanung umfasst i. W. folgenden Umfang:

Mehrfache, dem Baufortschritt entsprechende
Überarbeitung des mitgelieferten Bauzeitenplans aus den
Verdingungsunterlagen, im Original-Format und -programm
des ursprünglichen Bauzeitenplanes
Erstellung von Vor-Ort-Aufmaßen an Gebäudekörper und
Gelände, ggf. auch mehrfach nach Baufortschritt
Einarbeitung von Maßen aus Vor-Ort-Aufmaßen an
Gebäudekörper und Gelände in sämtliche Planunterlagen
Vollständige Überarbeitung sämtlicher
verfahrenstechnischer Grundlagen und Berechnungen, auch
unter eigenständiger Einbeziehung z. B. der
wasserchemischen Grundlagen,
Erstellung einer Planung gem. Vorlagen (Pläne als
dwg-files für die Montage- und Aufstellpläne, einschl.
Isometrien), einschl. Einarbeitung von raumökonomischen
Verbesserungen aus eigener Entwicklung bzw. aus
Vorgaben der örtlichen Bauüberwachung
Darstellung der Pläne im geeigneten DIN-Format in
zweifacher Fertigung (mind. eine davon kopierfähig) und
einmal, lesbar für das CAD-System sowie maßstabsgetreu
als PDF-Dateien auf CD/DVD (ISO 9660/High-Sierra-Format
oder Joliet-Format)
Vorlage von Metallbauplänen und Kontruktionszeichnungen
gemäß den Forderungen im LV
Leitzeichnungen, Konstruktionspläne und sämtliche
Prüfungsunterlagen und CE-Kennzeichnung
Herstellererklärung gem. Maschinenrichtlinie über den
gesamten Leistungsumfang etc. gem.
Leistungsbeschreibung

Die Werkplanung ist gemäß den, in der Bauzeitenliste
benannten und damit vertraglichen Fristen vorzulegen
und zur abschnittsweisen Freigabe durch die örtliche
Bauüberwachung bzw. den Bauherrn vorgesehen. Sofern
aufgrund der vorgelegten Pläne seitens des AG und der
örtlichen Bauüberwachung keine Freigabe erteilt werden
kann sind die Pläne ggf. auch mehrfach zu revidieren.
Eine zusätzliche Vergütung für die Revision von
Werkplänen wird nicht gewährt.

Die Werkplanung ist im Rahmen der Projektdokumentation
abschließend zu revidieren (Erstellung von
Bestandsunterlagen). Die Erstellung der Dokumentation
ist an anderer Stelle dieses LV´s gesondert anzubieten.

Sämtliche Unterlagen und ggf. Programme (Software etc.)
sind in deutscher Sprache vorzulegen/abzufassen.

Die Vorlage sämtlicher Planunterlagen auf Datenträger,
wie weiter oben beschrieben, in digitaler Form hat in
folgenden Dateiformaten zu erfolgen:

AutoCAD dwg-Format (1x)
DXF-Format (1x)
Erstellungsformat (z. B. SolidWorks, Pro-E...) (1x)
PDF-Format

Änderung und Ergänzung der Ausführungsunterlagen
während der Bauzeit auf Anordnung des AG bzw. der
örtliche Bauüberwachung, sofern nicht vom Auftragnehmer
wegen fehlerhafter, unvollständiger oder mangelhafter
Ausfertigung zu vertreten.

Einheitspreis jeweils für die Änderung eines kompletten
Plansatzes.

Minimierungspflicht des Auftragnehmers:
Mehrere Änderungen sind inhaltlich bzw.
baufortschrittgesgemäß zu jeweils einer ganzheitlichen
Änderung der Plan- und Listenunterlagen
zusammenzufassen, beinhaltend:

Anpassung der Konstruktionsunterlagen aller betroffenen
Anlagenbauteile
Nachberechnung hinterlegter Algorithmen, z. B.
Statiken,
Anpassung der Funktionsbeschreibung
Ausarbeitung von Ausführungsvorschlägen für ggf.
erforderliche Nachträge
Menge: 1,000 psch

**01.02.0040 Bestandsdokumentation**
Bestandsdokumentation

Zusammenstellen aller Anlagenfunktionalitäten durch
Beschreiben der erforderlichen Funktionsabläufe. Alle
wichtigen Vorgänge betreffend.

Sämtliche Unterlagen und Programme (Software etc.) sind
in deutscher Sprache vorzulegen/abzufassen. Sie sind
spätestens mit der Abnahme zu übergeben und müssen der
Ausführung des Gerätes bzw. der Anlage zum
Übergabezeitpunkt entsprechen.

Die vorstehenden Unterlagen sind in 2-facher
Ausfertigung geordnet in beschrifteten Aktenordnern DIN
A4 abgeheftet auszuhändigen. Die
Dokumentationsunterlagen sind geordnet mit sinnvoller
Untergliederung (Trennblätter und Register)
anzufertigen. Darüber hinaus müssen sämtliche
Planunterlagen (Montagepläne in der endgültigen Form
(Bestand), Übersichtspläne etc.) in digitaler Form auf
Datenträger in folgenden Dateiformaten vorgelegt
werden:

AutoCAD dwg-Format (1x)
DXF-Format (1x)
Erstellungsformat (z. B. SolidWorks, Pro-E...) (1x)
PDF-Format

Alle im Verlauf der Maßnahme erstellten Text- und
Tabellendaten müssen ebenfalls in digitaler Form auf
Datenträger in den gängigen Microsoft-Dateiformaten für
Word und Excel vorgelegt werden. Die entsprechende
Softwareversion muss mit dem Auftraggeber abgestimmt
werden.

Weiterhin ist eine detailierte tabellarische
Aufstellung der Wartungsarbeiten (Umfang und Intervall)
beizulegen. Erstellen einer Wartungsliste, aus der die
Wartungsintervalle, sowie die durchzuführenden
Wartungstätigkeiten für die verbauten Bauteile
hervorgehen.

Ebenso sind das Bautagebuch bzw. die Tagesberichte
beizulegen.
Menge: 1,000 psch

#### Abschnitt 01.03 Arbeiten im Stundensatz

*Hinweis*
Hinweis zu Arbeiten im Stundensatz

Arbeiten im Stundensatz bedürfen grundsätzlich vor
Ausführung der ausdrücklichen Anordnung durch den AG
oder der öffentlichen Bauüberwachung bzw.
Bauoberleitung.

Im Weiteren müssen durchgeführte Arbeiten im
Stundensatz spätestens 5 Tage nach deren Verrichtung
rapportiert werden; werden diese Forderungen nicht
eingehalten, so behält sich der AG eine Ablehnung der
Anerkennung entsprechend verspätet zur Abrechnung
gebrachter Regieleistungen vor.

Zuschläge für Nacht-, Sonntags- und Feiertagsarbeit
werden nicht gesondert vergütet.

*Hinweis*
Die Verrechnungssätze enthalten den tatsächlichen Lohn
einschl. aller Zuschläge für Gemeinkosten,
Sozialbeiträgen, vermögenswirksame Leistungen und
dergleichen, Gehalts- und Lohnnebenkosten, Auslösung
usw.,
Zuschläge für Nacht-, Sonntags- und Feiertagsarbeiten
sind jeodch nicht eingerechnet.
Für unvorhergesehene bzw. ggf. separat beauftragte
Arbeiten.

**01.03.0010 Arbeitszeit Polier**
Menge: 10,000 h

**01.03.0020 Arbeitszeit Facharbeiter**
Menge: 10,000 h

**01.03.0030 Arbeitszeit Bauhelfer**
Menge: 1,000 h

**01.03.0040 LKW-Stunden/5.0 t mit Fahrer**
Menge: 1,000 h

**01.03.0050 LKW-Stunden/3,5 t mit Fahrer**
Menge: 1,000 h

**01.03.0060 WIG-Schweißgerät**
Verrechnungssatz für Maschinen bei Stundenlohnarbeiten.
Menge: 1,000 h

**01.03.0070 Trennschleifer**
Verrechnungssatz für Maschinen bei Stundenlohnarbeiten.
Menge: 1,000 h

**01.03.0080 Bohrmaschine**
Verrechnungssatz für Maschinen bei Stundenlohnarbeiten.
Menge: 1,000 h

**01.03.0090 Bohr- und Abbauhammer bis 20 kg**
Verrechnungssatz für Baugeräte.
Menge: 1,000 h

**01.03.0100 Plasmaschneider**
Verrechnungssatz für Maschinen bei Stundenlohnarbeiten.
Menge: 1,000 h

**01.03.0110 Nassschneidegerät**
Verrechnungssatz für Maschinen bei Stundenlohnarbeiten.
Menge: 1,000 h

**01.03.0120 Hochdruckreiniger**
Verrechnungssatz für Maschinen bei Stundenlohnarbeiten.
Menge: 1,000 h

**01.03.0130 Gebläse / Absaugung**
Gebläse zur Abförderung von Stäuben und anderen,
atemwegsbelastenden Schadstoffen in der Raumluft
während der Durchführung von einschlägigen Arbeiten, z.
B. Schleifarbeiten.
Gebläse als Axialgebläse mit einer Umwälzleistung von
mind. 4.000 Nm³/h.
Ausströmung der Luft aus dem Gebäude mit dort
ausreichendem Abstand zur Verhinderung eines
Kurzschlusses mittels Luftverteilschlauch ausreichender
Dimension und Länge, einschl. Fixation und
Kennzeichnung des Schlauches sowie arbeitstäglichem
Abrüsten zur Ermöglichung des Objektschutzes.

Verrechnungssatz für Maschinen bei Stundenlohnarbeiten.
Menge: 1,000 h

**01.03.0140 Nass- und Trockensauger**
Nass- und oder Trockensauger, wahlweise als 2 in 1
Gerät oder je als Einzelgerät, je nach
Einsatzerforderniss.

Geeignet für das Aufnehmen von Stäuben bei z. B.
Schleifarbeiten und für Feinstaub.

Bzw. zur Aufnahme von Wässern.

Einschl. sämtlichem Zubehör (Schläuchen, Düsen, Filter,
etc.) und Verbrauchsmaterialien.

Bei Staubsaugereinsatz:

min. Luftverdrängung:  60 L/s
max. Durchlassfaktor in %  0,01

Anschluss über Netzstecker 230 V

Gerät als Gewerbe- bzw. Industrieausführung.

Verrechnungssatz für Maschinen bei Stundenlohnarbeiten.
Menge: 1,000 h

### Bereich 02 RECHENGEBÄUDE

#### Abschnitt 02.01 Einstiegsleitern

**02.01.0010 Einstiegsleiter Edelstahl, Trog**
Einstiegsleiter Edelstahl, Trog

mit Holmen aus U-Profil und Sprossen in rutschhemmender
Ausführung, ebenfalls als U-Profile, Leiterbreite 400
mm.
ausziehbare Einstiegshilfe

Die Leiterkonstruktion entspricht der DIN 3620, BGV,
DVGW 352, Belastung nach DIN 4566.

Einstiegtiefe:  1,70 m
Leiterlänge:  1,36 m
Anzahl Sprossen:  5 St.
Sprossenabstand:  0,28 m

Für den Einbau in einem offenen Betonschacht als Trog
innerhalb des Rechengebäudes

Vorbereitet für Dübelmontage einschl.
VA-Befestigungsmaterial (Express-Anker).

Die Montage hat mittels entsprechender Fußplatten,
Ausleger, etc. zu erfolgen. Die Halterungen, sowie
erforderliches Klein- und Befestigungsmaterial sind
teil dieser Position.

Herstellerbeispiel:  bspw. Haca oder gleichw.

Angebotener Hersteller  '

....................................................'
Menge: 1,000 St

#### Abschnitt 02.02 Treppen, Podeste, Abdeckungen

**02.02.0010 Treppe Zulaufhebewerk**
Treppe Zulaufhebewerk

Lieferung und fachgerechte Montage einer Stahltreppe
mit 15 Steigungen inkl. Gitterpodest, Geländer und
ausreichend statisch bemessenen Stüzen im Außenbereich.

Stufen mit Gitterrostbelägen gemäß den folgenden
Spezifikationen:
Wangen:  U-Träger 200/75/8,5 (l ca. 4,5 m) o.
gleichw.
Stufen:  Gitterroststufen in Flachstahlwinkelrahmen
Podest:  Gitterrost im Flachstahlrahmen
Gitterroste:  mit Maschung 30/30mm, H=30 mm
Material:  Edelstahl, 1.4301
Anzahl Steigungen:  15 Stufen (Höhe Treppe = ca. 2,56
m)
Breite der Treppe:  ca. 1,05 m gemäß Grundriss m i.
L.
Austrittspodest:  ca. 1,00x1,00 m gemäß Grundriss m
i. L.
Stufe:  17/27 cm
Gitterroststufen:  mit Maschung 30/30mm

Rutschfestigkeitsklasse:  mind. R12
Stütze:  HEA-Stahlträger
Anzahl Stütze:  4 Stk.
Länge Stütze:  entsprechend Montageposition

Zugehöriges Geländer:
Geländer gefertigt aus Edelstahl V2A, 1.4301
Handlauf aus 4-Kantrohr 30/30/2 mm, Höhe = 1,10
Obergurt aus 4-Kantrohr 30/30/2 mm
Untergurt aus 4-Kantrohr 30/30/2 mm
mit senkrechten Stäben aus 4-Kantrohr 30/30/2 mm von
ca. 1,00 m (Einzelfelder zum ausheben) zur Befestigung
durch Einstecken in Halteplatten
mit Halteplatten zum Einstecken der Geländerelemente,
zur seitlichen Montage an den Aufstiegen und der
Seitenwange des Podests.
Arretierung der Geländerelemente zum Schutz vor
ungewolltem Ausheben.
Fußleisten (Rollschutz) aus Stahlblech h/b = 100/3,
Abstand zur Laufebene max. 10 mm
Geländer segmentweise komplett aushebbar, untereinander
mit Laschen und Sicherungsschrauben verbunden, in
Rechtecklaschen an der Tragkostruktion eingesteckt
Hohlprofile komplett dichtgeschweißt
Menge: 1,000 psch

**02.02.0020 Podest Zulaufhebewerk**
Podest Zulaufhebewerk zur Bedienung der Zulaufschnecken

Lieferung und fachgerechte Montage eines Gitterpodests
und ausreichend statisch bemessenen Stüzen im
Außenbereich, einerseits Auflager auf vorhandenem
Profilbeton.

Stufen mit Gitterrostbelägen gemäß den folgenden
Spezifikationen:
Träger:  L-Träger 80/60/7,0 (l ca. 2,5 m)
Podest:  Gitterrost im Flachstahlwinkelrahmen
Gitterroste:  mit Maschung 30/30mm, H=30 mm
Material:  Edelstahl V2A, 1.4301
Podest:  ca. 1,72x2,50 m gemäß Grundriss m i. L.
Rutschfestigkeitsklasse:  mind. R12
Menge: 4,300 m2

**02.02.0030 Abwasserführung und Prallblech Edelstahl, Zulaufhebewerk**
Abwasserführung und Prallblech Edelstahl,
Zulaufhebewerk

gekanntete Bleche zur Führung des Abwasser hin zur
Mauerdurchführung, gefertigt nach Aufmaß Vor-Ort
Prallbleche, gefertigt nach Aufmaß Vor-Ort

Die beiden Bleche zur Abwasserführung, entsprechend dem
Aufmaß gefertigt, sind mit Dichtelementen, wie z.B.
Gummilippen, mit dem Beton-Zulaufkasten zu verkleben.
Die vier Prallbelche sind, mit entsprechenden
Dichtelementen, mit den vorhandenen Winkeln der
Zulaufhebewerke zu verkleben. Die einzelnen Segmente
sind jeweils mit der Werkplanung entsprechend
festzulegen und mit dem AG bzw. der örtlichen
Bauüberwachung abzustimmen.

Blechet gemäß den folgenden Spezifikationen:
Blech:  2,00mm
Material:  Edelstahl V4A, 1.4571
Gefälle-Ausbildung:  Schenkel ca. 1,0 x 0,3m + 1,0 x
1,96 m
  gemäß Grundriss i. L. und nach Aufmaß
Prallblech:  4 St., ca. 0,3 x 0,3 m, nach Aufmaß
Menge: 1,750 m2

**02.02.0040 Geländer Zulaufhebewerk Becken (Sumpf)**
Geländer Zulaufhebewerk Becken (Sumpf)

Lieferung und Montage eines Edelstahl-Geländers als
Absturzsicherung für das Becken des Zulaufhebewerks

Geländer:
Geländer gefertigt aus Edelstahl V4A, 1.4571
Handlauf aus 4-Kantrohr 30/30/2 mm,
Höhe von GOK = 0,80 m (Montage auf Beckenrand)
Obergurt aus 4-Kantrohr 30/30/2 mm
Untergurt aus 4-Kantrohr 30/30/2 mm
mit senkrechten Stäben aus 4-Kantrohr 30/30/2 mm von
ca. 0,80 m (Einzelfelder zum ausheben) zur Befestigung
durch Einstecken in Halteplatten
mit Halteplatten zum Einstecken der Geländerelemente,
angedübelt auf der Beckenkrone
Arretierung der Geländerelemente zum Schutz vor
ungewolltem Ausheben.
Geländer segmentweise komplett aushebbar, untereinander
mit Laschen und Sicherungsschrauben verbunden, in
Rechtecklaschen an der Tragkostruktion eingesteckt
Hohlprofile komplett dichtgeschweißt
Menge: 7,000 lfm

**02.02.0050 Treppe Bediengang Kompaktanlage**
Treppe Bediengang Kompaktanlage

Lieferung und fachgerechte Montage einer Stahltreppe
mit 10 Steigungen inkl. Gitterpodest, Geländer und
ausreichend statisch bemessene Stüzen.

Stufen mit Gitterrostbelägen gemäß den folgenden
Spezifikationen:
Wangen:  U-Träger 200/75/8,5 (l ca. 2,75 m)
Stufen:  Gitterroststufen in Flachstahlwinkelrahmen
Podest:  Gitterrost im Flachstahlrahmen
Gitterroste:  mit Maschung 30/30mm, H=30 mm
Material:  Edelstahl, 1.4301
Anzahl Steigungen:  10 Stufen (Höhe Treppe = ca. 1,99
m)
Breite der Treppe:  ca. 1,01 m gemäß Grundriss m i.
L.
Austrittspodest:  ca. 1,06x1,01 m gemäß Grundriss m
i. L.
Stufe:  19,9/23,1 cm
Gitterroststufen:  mit Maschung 30/30mm

Rutschfestigkeitsklasse:  mind. R12
Stütze:  HEA-Stahlträger
Anzahl Stütze:  4 Stk.
Länge Stütze:  entsprechend Montageposition

Zugehöriges Geländer:
Geländer gefertigt aus Edelstahl V2A, 1.4301
Handlauf aus 4-Kantrohr 30/30/2 mm, Höhe = 1,10
Obergurt aus 4-Kantrohr 30/30/2 mm
Untergurt aus 4-Kantrohr 30/30/2 mm
mit senkrechten Stäben aus 4-Kantrohr 30/30/2 mm von
ca. 1,00 m (Einzelfelder zum ausheben) zur Befestigung
durch Einstecken in Halteplatten
mit Halteplatten zum Einstecken der Geländerelemente,
zur seitlichen Montage an den Aufstiegen und der
Seitenwange des Podests.
Arretierung der Geländerelemente zum Schutz vor
ungewolltem Ausheben.
Fußleisten (Rollschutz) aus Stahlblech h/b = 100/3,
Abstand zur Laufebene max. 10 mm
Geländer segmentweise komplett aushebbar, untereinander
mit Laschen und Sicherungsschrauben verbunden, in
Rechtecklaschen an der Tragkostruktion eingesteckt
Hohlprofile komplett dichtgeschweißt
Menge: 1,000 psch

**02.02.0060 Abdeckung Edelstahl, Grobrechen**
Abdeckung Edelstahl, Grobrechen

Begehbarer Abdeckrost als Kombination als Gitterrost
mit aufgeschweißtem bzw. verschraubtem Riffelblech und
Halter aus ausreichend statisch bemessenem und
verschraubtem L-Winkelstahl.

Die Abdeckung ist in sinnvollen Abständen zu trennen,
um ein entsprechendes Öffnen, durch Aufklappen, des
Grobrechens zu ermöglichen und möglichst einfach
handhabbar ist. Die einzelnen Segmente sind mit der
Werkplanung entsprechend festzulegen und mit dem AG
bzw. der örtlichen Bauüberwachung abzustimmen.

Gitterrost gemäß den folgenden Spezifikationen:
Halter:  L-Winkel 80/60/7,0 (l ca. 12 m)
Gitterroste:  mit Maschung 30/30mm, H=30 mm
Riffelblech:  3,00mm/5,00mm
Material:  Edelstahl V4A, 1.4571
Rost:  ca. 1,68x2,63 m gemäß Grundriss m i. L.
Rutschfestigkeitsklasse:  mind. R12
Menge: 4,420 m2

**02.02.0070 Podest Kompaktanlage**
Podest Kompaktanlage zur Bedienung

Lieferung und fachgerechte Montage eines Gitterpodests
und ausreichend statisch bemessene Stüzen.
Einschließlich Absatz (0,38 x 1,72m) zur Bedienung des
Zulaufkastens

Stufen mit Gitterrostbelägen gemäß den folgenden
Spezifikationen:
Träger:  U-Träger 200/75/8,5 (ges. L ca. 11,5 m)
Podest:  Gitterrost im Flachstahlwinkelrahmen
Gitterroste:  mit Maschung 30/30mm, H=30 mm
Material:  Edelstahl V4A, 1.4571
Podest:  ca.1,33 x 0,91 m gemäß Grundriss m i. L.
  + ca. 0,38 x 1,72 m gemäß Grundriss m i. L.

Rutschfestigkeitsklasse:  mind. R12
Stütze:  HEA-Stahlträger
Anzahl Stütze:  8 Stk.
Länge Stütze:  entsprechend Montageposition

Zusätzlich ist in diese Position die Lieferung und
Anbringung eines Warnschildes, nach DIN EN ISO 7010,
hinsichtlich der Warnung vor Hindernissen im
Kopfbereich bzw. Stoßgefahr einzukalkulieren. Weiterhin
ist im Bereich der Unterkonstruktion des Podestes
entsrepchendes Warnband an hervorstehenden
Verstrebungen anzubringen.
Menge: 11,000 m2

**02.02.0080 Geländer Kompaktanlage**
Geländer Kompaktanlage

Lieferung und Montage eines Edelstahl-Geländers als
Absturzsicherung für das Becken der Kompaktanlage und
der Anlage selbst

Geländer:
Geländer gefertigt aus Edelstahl V2A, 1.4301
Handlauf aus 4-Kantrohr 30/30/2 mm,
Höhe von Podest = 1,10 m (Montage auf
Podest-Konstruktion)
Obergurt aus 4-Kantrohr 30/30/2 mm
Untergurt aus 4-Kantrohr 30/30/2 mm
mit senkrechten Stäben aus 4-Kantrohr 30/30/2 mm von
ca. 1,00 m (Einzelfelder zum ausheben) zur Befestigung
durch Einstecken in Halteplatten
mit Halteplatten zum Einstecken der Geländerelemente,
zur seitlichen Montage an den Aufstiegen und der
Seitenwange des Podests.
Arretierung der Geländerelemente zum Schutz vor
ungewolltem Ausheben.
Fußleisten (Rollschutz) aus Edelstahlblech h/b = 100/3,
Abstand zur Laufebene max. 10 mm
Geländer segmentweise komplett aushebbar, untereinander
mit Laschen und Sicherungsschrauben verbunden, in
Rechtecklaschen an der Tragkostruktion eingesteckt
Hohlprofile komplett dichtgeschweißt
Menge: 13,800 lfm

**02.02.0090 Abdeckung Edelstahl, Trog**
Abdeckung Edelstahl, Trog

Begehbarer Abdeckrost als Kombination als Gitterrost
mit aufgeschweißtem bzw. verschraubtem Riffelblech und
Halter aus ausreichend statisch bemessenem und
verschraubtem L-Winkelstahl

Die Abdeckung ist in sinnvollen Abständen zu trennen,
um ein entsprechendes Öffnen des Trogs zu ermöglichen
und möglichst einfach handhabbar ist. Die einzelnen
Segmente sind mit der Werkplanung entsprechend
festzulegen und mit dem AG bzw. der örtlichen
Bauüberwachung abzustimmen.

Gitterrost gemäß den folgenden Spezifikationen:
Halter:  L-Winkel 80/60/7,0 (l ca. 3,75 m)
Gitterroste:  mit Maschung 30/30mm, H=30 mm
Riffelblech:  3,00mm/5,00mm
Material:  Edelstahl, 1.4301
Rost:  ca. 0,85x3,75 m gemäß Grundriss m i. L.
Rutschfestigkeitsklasse:  mind. R12
Menge: 3,200 m2

**02.02.0100 Gitterrost-Trittfläche Edelstahl, Trog**
Gitterrost-Trittfläche Edelstahl, Trog

Gitterrost als Trittfläche zum erleichterten Einstieg
in den Trog mit Haltern aus ausreichend statisch
bemessenem und verschraubtem L-Winkelstahl

Gitterrost gemäß den folgenden Spezifikationen:
Halter:  L-Winkel 80/60/7,0 (l ca. 7,5 m)
Gitterroste:  mit Maschung 30/30mm, H=30 mm
Material:  Edelstahl, 1.4301
Rost:  je ca. 0,50 x 0,60 m gemäß Grundriss m i. L.
Rutschfestigkeitsklasse:  mind. R12
Menge: 0,300 m2

### Bereich 03 ALTES NACHKLÄRBECKEN

#### Abschnitt 03.01 Treppen, Podeste, Abdeckungen, Geländer

**03.01.0010 Geländer Nachklärbecken**
Geländer Nachklärbecken

Lieferung und Montage eines Geländers als
Absturzsicherung für das Nachklärbecken

Geländer:
Geländer gefertigt aus Edelstahl V2A, 1.4301
Handlauf aus 40 mm Rundrohr,
Höhe von GOK = 1,10 m (Montage seitlich an Beckenkrone)
Obergurt aus Rundmaterial 33,7 mm
mit senkrechten Stäben aus Rundmaterial 33,7 mm von ca.
0,60 m (Einzelfelder zum ausheben) zur Befestigung
durch Einstecken in Halteplatten
mit Halteplatten zum Einstecken der Geländerelemente,
angedübelt auf der Beckenkrone
Arretierung der Geländerelemente zum Schutz vor
ungewolltem Ausheben.
Geländer segmentweise komplett aushebbar, untereinander
mit Laschen und Sicherungsschrauben verbunden, in
Rechtecklaschen an der Tragkostruktion eingesteckt
Hohlprofile komplett dichtgeschweißt
Menge: 39,500 lfm

### Bereich 04 SCHLAMMSILOS

#### Abschnitt 04.01 Treppen, Podeste, Abdeckungen, Geländer

**04.01.0010 Geländer Treppe Bedienbereich Schlammsilos**
Geländer Nachklärbecken

Lieferung und Montage eines Geländers für Treppe zum
Bedienbereich der beiden Schlammsilos

Geländer:
Geländer gefertigt aus Edelstahl V2A, 1.4301
Handlauf aus 40 mm Rundrohr,
Höhe von GOK = 1,10 m (Montage auf Beckenrand)
Obergurt aus Rundmaterial 33,7 mm
Obergurt aus Rundmaterial 33,7 mm
Untergurt aus Rundmaterial 33,7 mm
mit senkrechten Stäben aus Rundmaterial 33,7 mm von ca.
1,10 m zur Befestigung durch Einstecken in Halteplatten
mit Halteplatten zum Einstecken der Geländerelemente,
angedübelt auf den Beton- bzw. Steinstufen
Arretierung der Geländerelemente zum Schutz vor
ungewolltem Ausheben.
Geländer komplett aushebbar, untereinander mit Laschen
und Sicherungsschrauben verbunden, in Rechtecklaschen
an der Tragkostruktion eingesteckt
Hohlprofile komplett dichtgeschweißt
Menge: 1,200 lfm

**04.01.0020 Geländer Schlammsilos**
Geländer Schlammsilos

Lieferung und Montage eines Handlaufs für den
Beckenrand im Bereich zur Bedienung der beiden
Schlammsilos, um dort die entsprechende Geländerhöhe
als Absturzsicherung zu erreichen

Geländer:
Geländer gefertigt aus Edelstahl V2A, 1.4301
Handlauf aus 40 mm Rundrohr,
Höhe von GOK = 1,10 m (Montage auf Beckenrand)
Obergurt aus Rundmaterial 33,7 mm
mit senkrechten Stäben aus Rundmaterial 33,7 mm von ca.
0,15 m (Einzelfelder zum ausheben) zur Befestigung
durch Einstecken in Halteplatten
mit Halteplatten zum Einstecken der Geländerelemente,
zur Montage an bzw. auf der Beckenkrone
Arretierung der Geländerelemente zum Schutz vor
ungewolltem Ausheben.
Geländer segmentweise komplett aushebbar, untereinander
mit Laschen und Sicherungsschrauben verbunden, in
Rechtecklaschen an der Tragkostruktion eingesteckt
Hohlprofile komplett dichtgeschweißt
Menge: 16,600 lfm

USt %: 19,00
